# Instandsetzung der Dacheindeckung und Dachabdichtung
Angebotsaufforderung (GAEB DA XML 3.2, DA83)
Projekt: 017691-1
Währung: EUR
Vergabeart: Freihändige Vergabe
Ausführungsbeginn: 24.11.2025
Ausführungsende: 31.12.2025
Auftraggeber: Covivio Quadriga 40. GmbH, c/o Covivio Immobilien GmbH, Essener Straße 66, 46047 Oberhausen
Erstellt mit: GXML Toolbox V3.3 R20230829, iTWO_64 V24.0.454, 30.10.2025

## A)
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A)
2. Die sich anschließenden ““Allgemeinen technischen Vertragsbedingungen““ (B)
3. Die sich anschließenden ““Zusätzlichen technischen Vertragsbedingungen““ (C)
4. Die ““Zusätzlichen Vertragsbedingungen für die Ausführung von Bauleistungen Z-VOB/B““
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen. Hierbei ist darauf zu achten, dass für die Ausführung sämtlicher Arbeiten unsere Baustellenordnung in der jeweils gültigen Fassung zu beachten ist, die dem ausführenden Fachpersonal in geeigneter Form zur Kenntnis zu geben ist. Der Einsatz von Subunternehmern ist lediglich in schriftlicher Absprache mit dem Auftraggeber erlaubt.

A2) KUNDENDIENST

Die Arbeiten werden in bewohnten Häusern ausgeführt. Der Auftraggeber (AG) erwartet vom AN tatkräftige Unterstützung bei den Bemühungen, berechtigten Mieterwünschen zu entsprechen.

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.
Der Auftraggeber ist  berechtigt, jederzeitein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

## B)
B) ALLGEMEINE TECHNISCHE VERTRAGSBEDINGUNGEN
================================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden. Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## C)
C) ZUSÄTZLICHE TECHNISCHE VERTRAGSBEDINGUNGEN
================================================

1.1
Mitgeltende Normen und Regeln

1.1.1
Allgemeines
Es gelten jeweils die Normen und Regeln in der zum Vertragsschluss gültigen Fassung einschließlich der Änderungen, Berichtigungen und Beiblätter.
Soweit in der Leistungsbeschreibung auf Technische Spezifikationen, z. B. Nationale Normen, mit denen Europäische Normen umgesetzt werden, europäische technische Zulassungen, gemeinsame technische Spezifikationen, internationale Normen, Bezug genommen wird, werden auch ohne den ausdrücklichen Hinweis, immer gleichwertige Technische Spezifikationen in Bezug genommen.

Es gelten in der Reihenfolge:

1.1.1.1
Die Vergabe- und Vertragsordnung für Bauleistungen (VOB), aktuelle Ausgabe C

1.1.1.2
DIN 18531 - Abdichtung von Dächern, Balkonen, Loggien und Laubengängen

1.1.1.3
Regelwerk des Deutschen Dachdeckerhandwerks, einschließlich aller Hinweise und Merkblätter, Herausgeber: Zentralverband des Deutschen Dachdeckerhandwerks - Fachverband Dach-, Wand- und Abdichtungstechnik - e.V.

1.1.1.4
Gebäudeenergiegesetz (GEG) in der jeweils neuesten Fassung

1.1.1.5
DIN 4420 - Normenreihe: Arbeits- und Schutzgerüste

1.1.1.6
Vorschriften und Regeln BG Bau Herausgeber: Berufsgenossenschaft der Bauwirtschaft

1.2
Angaben zum Objekt und der Baustelle

1.2.1
Nachbarschaft und Umgebung
Im unmittelbaren Einflussbereich der Arbeiten sind auf den beiden Giebelseiten benachbarte Bauwerke vorhanden.

1.2.2
Art der Dächer
Dachart: Flach geneigtes Satteldach mit Sattelsteildach-Dachreiter
Neigung: ca. 8 und ca. 40 Grad
Traufhöhe: ca. 8,0 m über Geländeniveau

1.2.3
Besondere Hinweise zur Dach-/Deckenkonstruktion
Der Zugang zu den Arbeitsbereichen erfolgt über das Fassadengerüst

1.3
Angaben zur Ausführung

1.3.1
Gefährdungsbeurteilung
Vor Beginn der Arbeiten ist der Bauleitung und dem SiGeKo eine Gefährdungsbeurteilung vom Auftragnehmer gemäß Arbeitsschutzgesetz vorzulegen. Die Leistung ist Bestandteil des Angebots und wird nicht gesondert vergütet.

1.3.2
Prüfung der Maßangaben
Alle Maße sind vor Ausführung am Bau zu überprüfen, sofern keine Detailzeichnungen mit verbindlichen Maßangaben vorliegen.

1.3.3
Abbrucharbeiten
Sind mit größter Sorgfalt durchzuführen. Die Standsicherheit darf hierbei zu keiner Zeit beeinträchtigt werden. Zeigen sich trotz sorgfältigem Abbruch Risse, Setzungen etc., ist unverzüglich der Auftraggeber zu benachrichtigen. Für den weiteren Verlauf der Arbeiten sind mit dem Auftraggeber umgehend gesondert Vereinbarungen zu treffen.

1.3.4
Putzflächen
Bei der Entfernung von Putzflächen oder Teilen von diesen sind die Putzanschlüsse zu den zu erhaltenden Bauteilen, Durchbrüchen und dergleichen durch sauberes Beschneiden der Ränder herzustellen.

1.3.5
Lagerung von Druckgasflaschen
Das Lagern von Druckgasflaschen in Kellerräumen, Treppenhäusern, Durchgängen und Durchfahrten ist untersagt. Bei Arbeiten mit brennbaren Gasen müssen Feuerlöscher, tragbar, nach DIN EN 3 vorhanden sein.

1.3.6
Funkenerzeugende Arbeiten, Bohrspäne, Schleifarbeiten
Bei funkenerzeugenden Arbeiten, z. B. Trennarbeiten mit Trennscheiben usw., in der Nähe zu erhaltener Bauteile sind Glasflächen, glasierte Keramikoberflächen,  und andere durch den Funkenflug gefährdete Oberflächen abzudecken. Diese Arbeiten sind mit der Bauleitung abzustimmen und von dieser freizugeben.
Späne vom Bohren und Fräsen sowie Reste von Schleifstaub sind sofort von den bearbeiteten Teilen zu entfernen. Bei Schleifarbeiten im Trockenverfahren sind Absauggeräte zu verwenden.

1.3.7
Maßnahmen zum Schutz vor Winterschäden
Der Auftragnehmer hat die erforderlichen Maßnahmen zum Schutz vor Winterschäden zu treffen. Dazu gehört auch die ggf. erforderliche Kontrolle der Baustelle.

1.3.8
Befestigungselemente die Flächendichtungen durchdringen
Befestigungselemente, die im Ausnahmefall Flächendichtungen durchdringen, sind mit auf das Dichtungsmaterial abgestimmten Abdichtungsstoffen (i. d. R. Ohne Lösungsmittel) abzudichten. Im Zweifel ist Rücksprache mit der Bauleitung erforderlich.

1.3.9
Vorkehrungen gegen Beschädigung anderer Bauteile
Gegen Verschmutzungen und Beschädigungen anderer Bauteile sowie zur Verhinderung von  Personen-Gefährdungen sind vom Auftragnehmer der Verkehrssitte entsprechende und zumutbare Vorkehrungen zu treffen (Abdeckungen, Hinweisschilder, Absperrungen, Sicherheitsposten u. Dgl.).
Beschädigungen an Dampfsperr- oder Dampfbremsschichten, an luftdichten Schichten und windsperrenden Schichten sind, wenn diese Schichten zum Leistungsumfang des Auftragnehmers zählen, vor dem Abdecken mit nachfolgenden Bauteilen dauerhaft und materialgerecht zu schließen; wenn diese Schichten zum Leistungsumfang eines anderen Auftragnehmers zählen, ist mit der Bauleitung zu klären, wer die Schäden beseitigen soll. In beiden Fällen ist vor dem Abdecken mit nachfolgenden Bauteilen der Bauleitung die Überprüfung der Schadensbehebung zu ermöglichen.

1.3.10
Verarbeitung von Schweißbahnen
Bei der Verarbeitung von Schweißbahnen sowie sonstigen Arbeiten mit offener Flamme in der Nähe von brennbaren Materialien, auch Dichtungsbahnen unter Eindeckungen, sind Feuerlöscher in Bereitschaft zu halten.

1.3.11
Arbeitsablauf
Die erforderlichen Tages-/Leistungsabschnitte sind vor Arbeitsende gegen Wassereintritt zu sichern. Die Mehrkosten sind in der Kalkulation zu berücksichtigen und werden nicht gesondert vergütet. Der Arbeitsablauf ist so einzurichten, dass bei Arbeitsunterbrechung offene Kanten des Abdichtungsaufbaus gegen das Eindringen von Niederschlägen geschützt sind, ggf. sind sie abzukleben und bei Weiterarbeit von den Klebstreifen wieder zu befreien. Diese Kosten sind in der Kalkulation zu berücksichtigen und werden nicht gesondert vergütet.

1.3.12
Gefälle wasserführender Schichten
Die wasserführende Schicht muss grundsätzlich Gefälle zu den Einläufen haben. Werden vor oder bei der Ausführung diesbezügliche Probleme erkennbar, ist die Bauleitung zu informieren und mit ihr gemeinsam eine Lösung der Probleme zu suchen. Dies gilt insbesondere auch bei der Sanierung vorhandener Dachflächen.

1.3.13
Blenden, Abdeckungen
Bei Blenden und Abdeckungen sind die Einzelgrößen von Blechtafeln in Abhängigkeit von der Dicke so zu wählen, dass Beulenbildung vermieden wird. Sollen deshalb Sicken ausgebildet werden, sind diese zuvor mit der Bauleitung abzustimmen. Anzahl und Abstände der direkten oder indirekten Befestigungspunkte für Bleche sind unter besonderer Beachtung der Windsogkräfte und der Belastung durch Eis auszuwählen.

1.3.14
Wandanschluss- oder Überhangstreifen
Wandanschluss- oder Überhangstreifen sind in Sichtmauerwerk mindestens 2 cm tief einzulassen und mit einem Dichtstoff auf Basis PU-Hybrid für den Ingenieur- und Hochbau zu verfugen, es sein denn, dass eine andere Ausführung in den Positionen ausgeschrieben ist.

1.3.15
Gefahrstoffe
Als Gefahrstoffe nach der Gefahrstoffverordnung einzuordnende Anstrichstoffe und Lösungsmittel dürfen grundsätzlich nur in Originalgebinden auf der Baustelle verarbeitet werden. Ist eine Umfüllung nicht zu vermeiden, müssen die Behälter wie das Originalgebinde gekennzeichnet sein. Über den Verbleib von Reststoffen kann die Bauleitung einen Nachweis verlangen.

1.3.16
Trennlage Holz-/Metallteile
Holz-/Metallteile, die auf Bauteilen aus Beton oder Mauerwerk aufliegen, sind mit einer Lage Bitumenbahn oder gleichwertigem Material von diesem zu trennen.

1.3.17
Bauschnittholz
Dachlatten, Schalung, Bohlen usw. dürfen nicht über Brandwände geführt werden. Latten sind zu unterbrechen und die Brandwand ist mit Metallwinkeln zu überbrücken. Hohlräume zwischen der Eindeckung und der Oberseite der Brandwand sind mindestens vollständig mit nichtbrennbaren Baustoffen auszufüllen (Vermörtelung). Kanten von sichtbar bleibenden gehobelten Hölzern im Außenbereich sind leicht zu brechen.

1.3.18
Besondere Umstände bei Umbauarbeiten
Wenn bei Umbauarbeiten nicht den Plänen oder der Ausschreibung entsprechende Bedingungen oder Umstände auftreten oder Holzschädigungen vorgefunden werden, ist umgehend die Bauleitung zu verständigen.

1.3.19
Wärmedämmung
Die zu dämmenden Bereiche sind vor Arbeitsbeginn mit der Bauleitung festzulegen. Die Dämmarbeiten erfolgen nach Abstimmung in mehreren Arbeitsabschnitten und Fortschritt der Dachdeckerarbeiten. Randbohlen müssen 1 cm dünner als die vorgesehene Dämmschicht sein. Dampfbremsen und Dampfsperren sind luftdicht zu verlegen. Sie dürfen nicht lediglich mit Klammern befestigt werden; sie sind zu kleben oder an den Befestigungsstellen mit Dichtband zu versehen. Auch für die Befestigung an Anschlüssen und Durchdringungen sind im Regelfall Dichtungsbänder zu verwenden. Montageschaum gilt nicht als luftdicht.
Die Dämmschichten sind an allen Anschlüssen so auszuführen, dass keine Wärmebrücken entstehen. Im unmittelbaren Bereich von Dachabläufen sind die Dämmschichten um ca. 20 mm leicht abzuschrägen. Soweit lieferbar sind Dämmplatten mit Stufenfalz zu verlegen, anderenfalls erfolgt die Verlegung doppellagig mit versetzten Stößen. Dämmungen in Steildächern sind so einzubauen, dass ein Abgleiten verhindert wird. Das gilt auch bei der Verwendung von Dämmplatten und Dämmkeilen. Kartuschenschaum zum Ausschäumen von Fehlstellen, Fugen usw. muss als Wärmedämmung zugelassen und vom Hersteller freigegeben sein.

1.3.20
Holzschutz
Bei tragenden und/oder aussteifenden Bauteilen der Gefährdungsklasse 0 nach DIN 68800-3 sowie allen sonstigen Bauteilen, insbesondere in ständig oder zeitweise von Menschen genutzten Räumen, sind keine vorbeugenden chemischen Holzschutzmittel anzuwenden. Balkenköpfe und andere Bauteile aus Holz, die in Mauerwerk einbinden, sind mit einem chemischen Holzschutz nach DIN 68800-3 zu versehen. Die Verträglichkeit zu vorhandenen Schutzmitteln bzw. verbleibenden Anstrichen ist zu prüfen.

1.3.21
Metalle
Alle Metallteile müssen korrosionsgeschützt sein; das gilt auch und besonders für verdeckte Teile, Formstücke und Verbindungs- und Befestigungsmittel. Freie Kanten von Blechen ab 1 mm Dicke sind zu entgraten.

Titanzink:
Ausführung in der Oberflächenqualität walzblank, es sei denn in den Positionen ist eine andere Oberflächenqualität beschrieben und angegeben. Mindestdicke Titanzink 0,7 mm, es sei denn in den Positionen ist eine andere Dicke ausgeschrieben.

Walzblei:
Alle sichtbaren Walzbleiflächen sind mit Patinieröl gemäß der Richtlinie Blei im Bauwesen zu behandeln. Mindestdicke Walzblei 1,25 mm, es sei denn in den Positionen ist eine andere Dicke ausgeschrieben.

Aluminium:
Werkstoff AlMg 1 eloxierfähig nach DIN 17611, es sei denn in den Positionen ist eine andere Werkstoffqualität beschrieben und angegeben. Mindestdicke Aluminium 0,7 mm, es sei denn in den Positionen ist eine andere Dicke ausgeschrieben.

1.4
Angaben zu Stoffen und Bauteilen

1.4.1
Befestigungsmittel
Für Befestigungsmittel und Kleineisenteile ist mindestens feuerverzinktes Material zu verwenden. Nägel zur Befestigung von Latten, Brettern, Bohlen oder Platten müssen mindestens 2,5-mal so lang sein wie die zu befestigenden Teile dick sind.

1.4.2
Kunststoffe
Alle verwendeten Kunststoffe müssen alterungs- und lichtbeständig sowie mindestens schwer entflammbar sein. Ihre Widerstandsfähigkeit gegen chemische und atmosphärische Einflüsse, gegen Wärme und Kälte, und ihr elastisches Verhalten müssen dem Verwen-dungszweck dauerhaft entsprechen.

1.4.3
Brandschutztechnische Anforderungen
Bei brandschutztechnischen Anforderungen sind die amtlichen Nachweise (Prüfzeugnisse oder Prüfbescheide oder allgemeine bauaufsichtliche Zulassungen) der Bauleitung zu übergeben.

1.4.4
Nicht genormte Stoffe und Bauteile
Bei nicht genormten Stoffen und Bauteilen sind, soweit erforderlich, die bauaufsichtlichen Zulassungen der Bauleitung zu übergeben.

1.4.5
Klebstoffe
Klebstoffe müssen so beschaffen sein, dass durch sie eine feste und dauerhafte Verbindung erreicht wird. Sie dürfen die zu klebenden Materialien nicht negativ beeinflussen und nach der Verarbeitung keine Belästigung durch Geruch hervorrufen.

1.5
Angaben zur Abrechnung

1.5.1
Baustelleneinrichtungsgebühren
Gebühren im Zusammenhang mit der Baustelleneinrichtung sind in die Einheitspreise einzukalkulieren und werden nicht gesondert vergütet.

1.5.2
Auffangnetze
Auffangnetze nach § 12 BGV C22, die nur dem Schutz der Mitarbeiter des Auftragnehmers dienen, zählen zu den Nebenleistungen nach Abschnitt 4.1.4 DIN 18299.

1.6
Sonstige Angaben

1.6.1
Mitarbeiter Auftragnehmer
Der Auftragnehmer hat dafür Sorge zu tragen, dass während der Ausführung seiner Leistungen immer mindestens ein fließend deutsch sprechender Mitarbeiter seiner Firma auf der Baustelle anwesend ist.

1.6.2
Ausführungsunterlagen auf der Baustelle
Zu den auf der Baustelle vorzuhaltenden Ausführungsunterlagen zählt neben den Ausführungszeichnungen auch eine Ausfertigung dieser Leistungsbeschreibung und Verarbeitungsvorschriften, Verlege- und Montageanweisungen der in den Bietertextergänzungen eingetragenen Fabrikate/Hersteller und Produkte.

1.6.3
Wartungs-/Pflegehinweise bzw. -anleitungen sämtlicher eingebauter Bauteile.
Die Zuordnung sämtlicher Unterlagen muss anhand der LV-Positionen klar nachvollziehbar sein. Die schriftliche Ausfertigung klar strukturiert in einem Ordner. Die Unterlagen sind spätestens mit der Schlussrechnung vorzulegen.

ENDE DER ZUSÄTZLICHEN TECHNISCHEN VERTRAGSBEDINGUNGEN

## Zusätzlicher Text
Ansicht Straßenfassade:

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
Ansicht Hoffassade:

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
## Zusätzlicher Text
Draufsicht Dachfläche mit Regensicherungsprovisorium:

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
## GAS158 Dachdeckungs-, Dachabdichtungs- und Klempnerarbeiten
Datum: 30.10.2025

### Bereich 01 Dachdeckungs-, Dachabdichtungs- und Klempnerarbeiten

#### Abschnitt 01.01 Verkehrssicherung

**01.01.0010 Halteverbotszone**
Einrichten einer eingeschränkten Halteverbotszone, einschließlich Gebühren, vereinfachtes Verfahren.
Menge: 1,000 St

**01.01.0020 Verkehrsrechtliche Anordnung**
Einholung einer verkehrsrechtlichen Anordnung, Aufstellung eines Regelplans und Ausführung der entsprechenden Absperrmaßnahmen mit Bauzaunelementen, Warn- und Leuchtbaken, etc. und Vorhaltung über die gesamte Bauzeit bis zur Fertigstellung der Arbeiten.
Menge: 1,000 St

**01.01.0030 Straßenlandsondernutzungserlaubnis**
Einholung der Straßenlandsondernutzungserlaubnis bei der zuständigen Behörde.
Menge: 1,000 St

#### Abschnitt 01.02 Baustelleneinrichtung

**01.02.0010 Mobiltoilette**
Liefern, aufstellen und Vorhalten einer Chemietoilette als
WC-Kabine gemäß ASR A 4.1, einschließlich
wöchentlicher
Reinigung und Entsorgung mit An- und Abfuhr.

Aufstellungsort gemäß
Abstimmung mit der Bauleitung.

Vorhaltezeit bis zur Fertigstellung der Arbeiten.
Menge: 1,000 St

**01.02.0020 Baustromverteilerschrank**
Baustromverteilerschrank nach DIN VDE 0100-704 mit für die Ausführung der nachfolgend beschriebenen Arbeiten erforderlichen Anschlüssen
liefern,
aufstellen, abbauen und abtransportieren, einschließlich
erforderlicher
Anschluss- und Zuleitungsverlegungen, Sicherungen,
NH-Verteiler und Anschlussarbeiten.

Vorhaltezeit bis zur Fertigstellung der Arbeiten.
Menge: 1,000 St

**01.02.0030 Bauzaunelemente**
Sicherung des Baustellenbereichs auf dem 2. Hof gegen unbefugtes
Betreten mittels
entsprechender Bauzaunelemente.
Aufstellung teilweise auf befestigtem sowie
unbefestigtem Untergrund.
Bauzaun aus Einzelelementen mit verzinktem
Stahlrohrrahmen, inkl. Vergitterung und Standfüßen. Die
Zaunoberkante soll sich ca. 2,0 m
über der Geländeoberkante
befinden.
Bauzaunelemente liefern, über die Dauer der
Sanierungsarbeiten vorhalten nach
Fertigstellung wieder abbauen und
abtransportieren.
Menge: 10,000 m

**01.02.0040 Gerüstlastenaufzug Tragkraft 300 kg**
Gerüstlasten- oder Schrägaufzug zur Ausführung der Dachinstandsetzungsarbeiten liefern, aufbauen, für
die Dauer bis zur Fertigstellung der Arbeiten vorhalten und wieder abtransportieren.

Tragkraft 300 kg.

Die Absperrung des Zugangsbereichs zum Aufzug auf Geländeniveau mittels
Bauzaunelementen, ist in diese Position
mit einzukalkulieren und wird nicht gesondert vergütet.

Der Lastenaufzug darf nicht zur Personenbeförderung genutzt
werden!
Menge: 2,000 St

#### Abschnitt 01.03 Gerüststellung

**01.03.0010 Standgerüst Straßen- und Hoffassade LK3 W06**
Arbeitsgerüst nach DIN EN 12811-1 als längenorientiertes Standgerüst
Lastklasse: 3 (2,0 kN/m2)
Breitenklasse: W06
(Belagbreite zwischen Ständern 0,60 m),
für Dacharbeiten,
aufbauen und abbauen.

Der lichte Abstand der Gerüstbelagkante zur
bestehenden Fassade muss
≥ 30 cm betragen.

- Traufhöhe Straßenseite ca. 8,00 m
- Traufhöhe Hofseite ca. 7,50 m
.
Das An- und Abtransportieren aller erforderlichen
Gerüstbauelemente sowie
Verbindungs- und
Befestigungsmaterialien ist Bestandteil dieser
Position und wird
nicht gesondert vergütet.
Der Bieter hat die örtlichen Zufahrts- und
Zuwegungsmöglichkeiten zu
beachten und
Erschwernisse im Vorfeld einzukalkulieren.

Es ist darauf zu achten,
dass alle Außenwandflächen, Balkone,
Traufgesimse, etc. sicher bearbeitet werden können.

Die Abrechnung erfolgt über die
tatsächliche Gerüstfläche.
Menge: 300,000 m²

**01.03.0020 Gebrauchsüberlassung Standgerüst**
Gebrauchsüberlassung für vorbeschriebenes
Arbeitsgerüst nach Fertigstellung des Aufbaus.

- 6 Wochen x 300 m ² =  1.800 m²Wochen

Abrechnung pro Quadratmeter und
Woche für jede Woche ab der
Freimeldung und Aufbau.
Menge: 1800,000 m²Wo

**01.03.0030 Zulage Gerüststellung auf Dachfläche**
Zulage für den Mehraufwand zum Gerüstbau und Aufstellung im Bereich der hofseitig an die Fassade anschließenden, flach geneigten Dachfläche.

Die Traufhöhe beträgt ca. 3,2 m.

Zum Schutz der vorhandenen Bitumenabdichtung, sind entsprechend geeignete Bohlen
einschließlich
Bautenschutzmattenunterlage einzubauen
und mit in diese Position einzukalkulieren.

Abgerechnet wird die Aufstelllänge auf der Dachfläche.
Menge: 4,000 m

**01.03.0040 Zulage Eingangsüberbauung**
Zulage für die Herstellung der notwendigen Eingangsüberbauungen.
Das lichte Öffnungsmaß der zu überbauenden Eingänge
beträgt ca. 0,80-1,80 m.
Für unmittelbar nebeneinander liegende
Eingänge können mit einer
Überbauungskonstruktion zwei oder mehr
Eingänge zugänglich gemacht werden.

Überbauungskonstruktion liefern, fachgerecht
nach DIN 4420/DIN EN 12811-1 und DIN 18451 sowie den Vorschriften der Bauberufsgenossenschaft herstellen, vorhalten und nach Abschluss der Arbeiten wieder abbauen und abtransportieren .

Der Bieter hat die optimalste sowie wirtschaftlichste Konstruktionsart der Überbauung eigenverantwortlich zu
wählen und fachgerecht herzustellen.

Sämtliche Lohn- und Materialkosten (Gerüstbauelemente, Konsolen, Gitterträger, Auflager, Befestigungen, Bohlenlagen,
Bohrungen, Verankerungen, Mauerwerksanker, etc.) sind
einzukalkulieren.

Grundstandzeit vier Wochen.

Die Abrechnung erfolgt je Stück nutzbarem Eingang, unabhängig der Anzahl an Überbrückungskonstruktionen!
Menge: 5,000 St

**01.03.0050 Gebrauchsüberlassung Eingangsüberbauung**
Gebrauchsüberlassung vorbeschriebener Eingangsüberbauungskonstruktion
nach Aufbau..

Abrechnung pro Stück und
Woche für jede Woche ab der
Freimeldung und Aufbau.
Menge: 30,000 StWo

**01.03.0060 Zulage Podesttreppenüberbauung Hofseite**
Gerüstüberbauungszulage wie vor beschrieben, jedoch für Podesttreppenstahlkonstruktion auf der Hofseite,
Überbauungslänge ca. 2,5-3,5 m.

Foto zu überbauende Podesttreppenkonstruktion:

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Menge: 1,000 St

**01.03.0070 Gebrauchsüberlassung Podesttreppenüberbauung**
Gebrauchsüberlassung vorbeschriebener Podesttreppenüberbauungskonstruktion
nach Aufbau.

Abrechnung pro Stück und
Woche für jede Woche ab der
Freimeldung und Aufbau.
Menge: 6,000 StWo

**01.03.0080 Zulage Ausbau zum Dachfanggerüst**
Zulage für den Ausbau zum Dachfanggerüst nach
DIN 4420 Teil 1, Abs. 8.1.2.

Dachfanggerüst fachgerecht herstellen,
vorhalten und nach Abschluss der Arbeiten wieder
abbauen und abtransportieren.

Das Gerüst ist entsprechend DIN, den BG Regeln Gerüstbau sowie den UVV "Bauarbeiten" (VBG 37) auszuführen
und zu sichern.

Grundvorhaltezeit vier Wochen.

Die Abrechnung erfolgt über die Länge
in der größten Abwicklung an den Gerüstaußenseiten.
Menge: 40,000 m

**01.03.0090 Gebrauchsüberlassung Dachfanggerüst**
Gebrauchsüberlassung vorbeschriebenem Dachfanggerüst
nach Aufbau.

Abrechnung pro Quadratmeter und
Woche für jede Woche ab der
Freimeldung und Aufbau.
Menge: 240,000 mWo

**01.03.0100 Fußgängertunnel**
Fußgänger- bzw. Passantenschutztunnel für die sichere Unterführung
von Fußgängern und Radfahrern im Bereich der Straßenfassade.
Zum Schutz gegen herabfallendes Material, als Schutzgerüst mit Tunnelabdeckung, Seitenwänden, Tastleisten und Seitenschutz beidseitig. Passantenschutztunnel
unterhalb Fassadengerüst,
Lichte Breite: ca. 1,60-2,0 m
Lichte Höhe: ca. 2,30 m
Standfläche: eben, normal belastbar
Verwendungszweck: Passantenschutztunnel Gehwegbereich
Die Abrechnung erfolgt über das Längenmaß hergestelltem Schutztunnel.
Menge: 18,000 m

**01.03.0110 Gebrauchsüberlassung Fußgängertunnel**
Gebrauchsüberlassung vorbeschriebenem Fußgängerschutztunnel
nach Aufbau.

Abrechnung pro Meter und Woche für jede Woche ab der
Freimeldung und Aufbau.
Menge: 108,000 mWo

#### Abschnitt 01.04 Rückbauarbeiten

*Hinweis*
Ausbau, Rückbau und fachgerechte Entsorgung aller schadstoffhaltigen Materialien nach behördlichen Vorschriften. ln den nachfolgend aufgeführten Positionen sind alle erforderlichen Materiallieferungen, Maschinen- und Geräteinsätze, Schutz- und Arbeitsgerüste und erforderliche Nebenarbeiten einzurechnen. Staubentwicklung ist zu vermeiden und abzubrechende Bauteile ggf. zu penetrieren. Für die Demontagearbeiten sind persönliche Schutzausrüstungen erforderlich. Maßnahmen zur Vermeidung von Staubentwicklung sowie die erforderlichen Schutzausrüstungen sind bei der Preiskalkulation der nachfolgend beschriebenen Rückbaupositionen zu berücksichtigen. Sämtliche Abbruchmaterialien werden, soweit nicht explizit anders beschrieben, Eigentum des AN.

Die Entsorgung der Abbruchmaterialien ist unter Einhaltung folgender Vorschriften durchzuführen:

- Kreislaufwirtschaftsgesetz (KrWG) des Bundes
- Verordnung über Entsorgungsfachbetriebe (Entsorgungsfachbetriebeverordnungg EfbV)

Die Entsorgung gefährlicher Abfälle hat auf der Grundlage genehmigter Entsorgungsnachweise oder Sammelentsorgungsnachweise im elektronischen Abfallnachweisverfahren (eANV) gemäß Nachweisverordnung (NachwV) durch zugelassene Spediteure zu erfolgen und ist dem Auftraggeber durch Mitteilung seiner bei der ZKS-Abfall registrierten behördlichen Nummer und Rolle nachzuweisen. Alle hierbei anfallenden Nebenkosten wie behördliche Gebühren, SBB-Gebühr, Transport und Transportkosten zur Endlagerstelle, Deponiekosten und Conatainerkosten (inkl. Miete, An- und Abtransport zur Deponie) sind in die Positionen einzurechnen . Name und Adresse der Entsorgungsstelle sind anzugeben.

Name und Anschrift der vorgesehenen Entsorgungsstelle: '....................................................'

**01.04.0010 Rückbau und Entsorgung Unterspannbahn-Regensicherungsprovisorium**
Vorhandenes Regensicherungsprovisorium bestehend aus Unterspann-/Unterdeckbahn,
einschließlich Befestigungsmittel und
Klebebändern rückbauen,
nach unten
transportieren, in Container oder Fahrzeug laden
und inklusive Transport- und
Entsorgungskosten fachgerecht entsorgen.

Foto rückzubauende Unterspannung und Klebebänder:

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Menge: 80,000 m²

**01.04.0020 Rückbau und Entsorgung Alteindeckung Betondachsteine**
Vorhandene Dacheindeckung bestehend aus Betondachsteinen, aufnehmen,
staubfrei nach unten
transportieren, in Container oder Fahrzeug laden
und inklusive Transport- und
Entsorgungskosten fachgerecht entsorgen.

Rückbau und Entsorgung einschließlich
- Formziegel, Mörtel-, Trockenfirste, -grate
- Einbau- und Anschlusskleinteile
- Blitzschutzleitungen und Blitzschutzstützen
- Dachhaken
- Wandanschlussbleche
- Anschlussbleche im Trauf-, Kehl- und Kaminbereich
- Mörtelfirst
- Schneefangsysteme und Halter
- Kehlbleche
- Dachent- und Belüftungselemente
- - etc.

sofern nicht in separater Position beschrieben.

Foto rückzubauende Alteindeckung:

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
Abrechnung erfolgt über das
tatsächliche Flächenmaß.
Menge: 80,000 m²

**01.04.0030 Rückbau und Entsorgung Trag- und Konterlattung 40x60mm**
Fachgerechter Ausbau der vorhandenen
Konter- und Traglattung, inkl. sämtlicher hierfür
erforderlichen Arbeits- und Schutzverfahren.
Konter- und Traglatten abnehmen,
nach unten transportieren, in
Fahrzeug oder Container
des AN laden und einschließlich
Transport- und Entsorgungskosten
fachgerecht, gemäß der kommunalen
Vorschriften entsorgen.

Abmessungen der Konter- und
Traglattung ca. 40 x 60 mm

Abfall ist nicht gefährlich, nicht schadstoffbelastet,
Altholzkategorie AI, Abfallschlüssel nach AVV
(Abfallverzeichnis-Verordnung) 170201 Holz,
Mengenermittlung
nach Aufmaß,
Vergütung der Entsorgung übernimmt AN .
Menge: 80,000 m²

**01.04.0040 Rückbau und Entsorgung Traufbohlen**
Vorhandene Traufbohlen abnehmen, vom Dach
nach unten transportieren, in Container oder
Fahrzeug AN laden und
einschließlich Transport- und
Entsorgungskosten fachgerecht
entsorgen bzw. einer stofflichen
Verwertung zuführen.
Menge: 31,000 m

**01.04.0050 Rückbau und Entsorgung Laufroste VSt**
Vorhandene Laufroste aus verzinktem Stahl,
einschließlich Anbau- und
Befestigungsteile sowie Verbindungs- und Befestigungsmaterialien
rückbauen, nach unten
transportieren, in Container oder Fahrzeug laden
und inklusive
Transport- und
Entsorgungskosten fachgerecht entsorgen.

Foto bestehende und rückzubauende Laufroste:

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
- Laufstegbreite ca. 25 cm
- Material verzinkter Stahl

Die Abrechnung erfolgt auf Längenmaß rückgebautem und entsorgtem Laufsteg.
Menge: 24,000 m

**01.04.0060 Rückbau und Entsorgung Dachausstiegsfenster VSt**
Vorhandene Dachausstiege aus verzinktem Stahlblech, inklusive sämtlicher
Verbindungs-, Befestigungs- und
Anschlussteile ausbauen, nach unten
transportieren, in Container
oder Fahrzeug laden
und einschließlich Transport- und Entsorgungskosten fachgerecht entsorgen.

Foto rückzubauender Dachausstieg:

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
Größe ca. 450 x 650 mm
Menge: 2,000 St

**01.04.0070 Rückbau und Entsorgung Stützblech und Altabdichtung Traufbereich**
Vorhandene, mehrlagige Bitumenabdichtung entlang der Traufen sauber einschneiden und in einer
Breite von ca. 300 mm, einschließlich
Traufstützblech aus legiertem
Zink abnehmen, vom Dach
nach unten transportieren, in Container oder
Fahrzeug laden und
einschließlich Transport- und
Entsorgungskosten fachgerecht
entsorgen bzw. einer stofflichen
Verwertung zuführen.
Menge: 38,000 m

#### Abschnitt 01.05 Unterkonstruktion

**01.05.0010 Konstruktionsvollholzlieferung (KVH-NSi)**
Konstruktionsvollholz frei Baustelle nach DIN 4074 Teil 1 liefern, abladen und zur Verwendungsstelle transportieren.

- Holzart: Fichte/Tanne/Kiefer nach DIN 1052
- Bezeichnung: KVH® NSi - nicht sichtbarer Bereich
- Konstruktionsteile: Sparrenaufdopplung und erforderlich werdende Holzaustausch-, -reparatur- und -ergänzungsmaßnahmen am bestehenden Dachstuhl
- Festigkeitsklasse: C24 nach DIN 1052
- Holzfeuchte: 15 ± 3 %
- Einschnittart: herzgetrennt
- Oberflächen: egalisiert und gefast
- Maßhaltigkeit: 2 nach DIN EN 336
- Querschnitte: Sparrenaufdopplung 8/8 cm

Für Überlängen, -breiten, -höhen werden keine Zulagen
gewährt.
Menge: 2,000 m³

**01.05.0020 Abbund und Einbau**
Abbinden und Einbauen vorbeschriebener Konstruktionsvollhölzer für Sparrenaufdopplung und notwendig werdende Austausch- und/oder Ergänzungsmaßnahmen am Dachstuhl und
im Bereich der Dachkonstruktion,
nach Erfordernis und nach Abstimmung mit der Bauleitung, gemäß örtlicher Feststellung.

Konstruktionsholz nach Erfordernis als

Sparren, Pfetten, Balken, Aufdopplungen, Verstärkungen, Wandpfetten, Pfosten, Ständer, Streben, Zangen, Stiele, Schwellen, Wechselbalken, Rähm, Kehlsparren, Gratsparren, Schifter, Abfangungen, Riegel, etc.

abbinden, aufstellen, einbauen, verlegen, montieren und richten.

Zulagen werden ausschließlich nur im Umfang gesondert
beschriebener Leistungen gewährt.

Die Kleineisenteile und Befestigungsmittel werden gesondert vergütet.
Menge: 80,000 m

**01.05.0030 Kleineisenteile VSt**
Lieferung und Montage der Kleineisenteile für die Verbindung
und Befestigung der vorbeschriebenen Konstruktionsvollhölzer.

Zu den Kleineisenteilen zählen unter anderem:

- Bauschrauben, Schlüsselschrauben, Passbolzen, Nägel, Dübel, Sparrenpfettenanker, Balkenschuhe, Nagelplatten, Gewindestangen, Lochblechwinkel, Lochbleche, etc.

Die Lieferung des Verbindungs- und Befestigungsmaterials hat
in nicht rostender Ausführung, z. B. verzinkt, sendzimirverzinkt
oder galvanisiert zu erfolgen.
Menge: 70,000 kg

**01.05.0040 Diffusionsoffene Unterdeckbahn**
Unterdeckbahn nach DIN EN 13859- regensicher, diffusionsoffen, UDB-A gemäß ZVDH,
mit zwei wechselseitig integrierten
Selbstklebestreifen liefern, bahnenweise
verlegen, im Überlappungsbereich
mechanisch fixieren.
Verklebung der Längsstöße durch
integrierte Selbstklebestreifen.
Die Querstöße mit
entsprechender Überlappung
dauerhaft wasser- und
wetterfest mit systemzugehörigen
Klebeprodukten
nach Herstellerangaben verkleben.
Die Ausführungen des ZVDH und die
Verarbeitungsrichtlinien des
Herstellers sind zu beachten.
Angeb. Fabr.: '....................................................'
Menge: 80,000 m²

**01.05.0050 Anschluss Unterdeckbahn an aufgehende Bauteile**
Anschlüsse der vorbeschriebenen Unterdeckbahn an angrenzende
Bauteile, Öffnungen usw. mit systemzugehörigen
Klebeprodukten nach
Herstellerangaben dauerhaft wasser-
und wetterfest herstellen,
Untergrund ggf. vorbehandeln, inkl. Material und
Nebenarbeiten.
Die Ausführungen des ZVDH und die
Verarbeitungsrichtlinien des Herstellers sind zu
beachten!
Menge: 10,000 m

**01.05.0060 Einfassung Durchdringungen Unterdeckbahn**
Rohrdurchdringungen Durchmesser bis 30.cm
Unterdeckbahn mit systemzugehörigem dehnbaren
Butylkautschukband dauerhaft wasser- und
wetterfest herstellen.
Systemzugehöriges Butylkautschukband anbringen
und gleichmäßig mit einer Anpressrolle fest anpressen.
Die Ausführungen des ZVDH und die
Verarbeitungsrichtlinien
des Herstellers sind zu beachten!
Menge: 2,000 St

**01.05.0070 Konterlattung S10 C24 GK I 40x60mm**
Konterlattung aus Nadelholz,

- Festigkeitsklasse C24
- Sortierklasse S10TS,
- Güteklasse I,
- Holzschutz nach DIN 68800
- Lattenquerschnitt 40 x 60 mm

liefern und auf geneigten
Steildachflächen
fachgerecht befestigen.
Auswahl der Holzqualität gemäß
der relevanten Regelwerke
und der aktuellen Fachregel.

Bestandssparren:
- Querschnitt ca. 10 x 24 cm,
- Achsmaß á ca. 75 cm,

Die Abrechnung erfolgt über das
Flächenmaß des Daches.
Menge: 80,000 m²

**01.05.0080 Traglattung S10 C24 GK I 40x60mm**
Traglattung aus Nadelholz

- Sortierklasse S10
- Festigkeitsklasse C24
- Holzschutz nach DIN 68800-1
- Lattenquerschnitt 40 x 60 mm

für die nachfolgend beschriebene
Dachziegeleindeckung,
liefern und winkelrecht auf der
vorbeschriebenen Konterlattung montieren.
Die Befestigung hat mit
Verbindungmitteln, die einen
Korrosionsschutz von
mindestens 12µm (Fe/Zn-Verzinkung)
besitzen, zu erfolgen.

Traglattung inklusive aller Zuschnitt- und
Anpassarbeiten im Bereich der Dacheinbauten.
Menge: 80,000 m²

**01.05.0090 Traufbohle konisch S10 C24 GK I 60/40mm**
Traufbohlen aus Nadelholz,
Zuordnung der Sortierklassen nach DIN 4047-1 zu
Festigkeitsklassen nach DIN EN 338
Güteklasse S10/ C24 Holzschutz nach
DIN 68800-1 und Merkblatt für
Holz und Holzwerkstoffe
in den FR des DDH, Befestigung mit
Verbindungmitteln die einen Korrosionsschutz von
mindestens 12µm ( Fe/Zn-Verzingung) besitzen,
mit
trapezförmigem Querschnitt
in einer vorderen Höhe von ca. 60 mm,
einer hinteren Höhe von ca. 40 mm und einer
Bohlenbreite von ca. 140-160 mm, liefern und
inklusive Zuschnitt- und Anpassarbeiten sowie Materialverschnitt infix und  fertiger
Arbeit fachgerecht montieren.
Menge: 34,000 m

**01.05.0100 Firstlattung für Trockenfirst mit Firstlattenhalter**
Firstlattung fachgerecht nach Werksvorschrift
aufbringen, für Trockenfirst, auf
Firstlattenhaltern, einschließlich
aller Nebenarbeiten, Verbindungs- und
Befestigungsmaterialien
sowie Materialverschnitt in fertiger Arbeit.
Menge: 17,000 m

#### Abschnitt 01.06 Klempnerarbeiten

**01.06.0010 Laubschutzgitter konvex Zn sechsteilig**
Laubschutz als Gitter, konvex, aus Titanzink, für die bestehende, sechsteilige, halbrunde Hängedachrinne,
liefern und fachgerecht montieren.
Menge: 34,000 m

**01.06.0020 Traufstützblech V2A 0,5mm**
Stützblech aus Edelstahl an den Traufen des
flach geneigten
Dachbereichs und Übergang zur bestehen bleibenden Dachrinne

- Material: Edelstahl V2A
- d = 0,5 mm
- Zuschnitt ca. 300 mm
- Kantungen zwei oder drei

liefern und wie folgt beschrieben fachgerecht montieren:

Stützblech mit nicht rostenden Befestigungsmitteln
alle 5 cm versetzt befestigen
und mit Bitumenlösung vorstreichen,
Schleppstreifen, Zuschnitt ca. 200 mm im
Übergansgbereich zwischen Dachfläche
und Stützblech, einseitig geheftet
verlegen.
Abdichtungsbahnen im Lagenrückversatz
anschließen und Oberlage bis zur unteren
Stützblechkante führen.

Einschließlich Zuschnitt- und
Anpassarbeiten in fix und fertiger Arbeit
Menge: 34,000 m

**01.06.0030 Seitlicher Wandanschluss mit Walzbleischichtstücken**
Lieferung und fachgerechte Herstellung der seitlichen Wandanschlüsse im Bereich aufgehender Bauteile wie Kaminkopfteillängen und Nachbargiebel, als
aufliegender Anschluss mit
Schichtstücken, im Farbton analog der
Dacheindeckung.

Seitlichen Wandanschluss mit selbstklebendem, farbbeschichtetem Walzblei als aufliegender
Anschluss mit Schichtstücken.
Die Seitenüberdeckung auf die Dachziegel, hat
mindestens 120 mm zu betragen.
An der aufgehenden Wand hat die senkrechte Anschlusshöhe mindestens 80 mm zu betragen.

Das Beischneiden im Bereich der Anschlüsse wird separat vergütet!

Die Anbringung und Befestigung erfolgt auf Ebene der Traglattung. Es ist eine vollflächige Unterlage
aus mindestens 22 mm dicken Holzwerkstoffplatten,
herzustellen.
Dieser Aufwand ist Bestandteil dieser Position und mit einzukalkulieren.

Die Ausbildung des oberen Abschlusses mit Wandanschlussschiene, Dichtstofffase und Kappleiste, ist in nachfolgenden Positionen separat beschrieben.

Angeb. Walzblei: '....................................................'
Menge: 15,000 m

**01.06.0040 Walzbleieinfassung Kamin 70x30cm**
Kamineinfassung im Steildachbereich allseitig mit selbstklebendem Walzblei mit farbbeschichteter Oberfläche, seitlich mit Schichtstücken, firstseitig als Kehlrinne und traufseitig mit angeformtem Brustblech.

Abmessungen aufgehendes Kaminmauerwerk:

- Anschlusslänge trauf- und firstseitig ca. 70 cm
- Anschlusslänge seitlich je ca. 40 cm
- Dachneigung ca. 40°

Firstseitigen Anschluss bzw. Kehlrinne wie folgt
ausbilden und herstellen:
Kehlschalung aus Holzwerkstoffplatte, mindestens
22 mm dick, liefern,
zuschneiden und in die Kehlrinne, inklusive
entsprechender
Unterkonstruktion fachgerecht mit ausreichend Gefälle
einbauen und befestigen.
Unterkonstruktion so aufdoppeln, dass Kehlschalung in Dachziegelebene liegt und
Wasser über die Außenseiten abgeleitet wird.

Die Höhenüberdeckung entspricht der der Dachziegel.
An der aufgehenden Wand hat die Anschlusshöhe
mindestens 150 mm zu betragen.
Imfalle einer traufseitigen Spaltenbreite zur
Traglatte > 50 mm, ist entsprechend zu unterfüttern.
Die traufseitigen Eckbereiche
sind sauber aufzustellen und als
doppelter Stehfalz ordentlich und
fachgerecht gemäß Hersteller-
Verarbeitungsrichtlinie auszubilden!
Kamineinfassung komplett herstellen, liefern und inkl.
UK und Befestigungsmaterialien in fix
und fertiger Arbeit montieren.

Foto einzufassende Kaminköpfe 70 x 30 cm:

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
Die Hersteller-Verarbeitungsvorschriften sind zu beachten!

Beispielfabrikat Walzblei:
Röhr+Stolberg, bleiCOLOR-SK

Angeb. SK-Blei: '....................................................'
Menge: 2,000 St

**01.06.0050 Walzbleieinfassung Kamin 30x110cm**
Walzbleieinfassung wie vor beschrieben, jedoch Kaminkopf mit Abmessungen ca. 30 x 110 cm.

- Anschlusslänge trauf- und firstseitig ca. 30 cm
- Anschlusslänge seitlich je ca. 110-130 cm

Foto einzufassende Kaminköpfe 30 x 110 cm:

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Menge: 2,000 St

**01.06.0060 Walzbleieinfassung Kamin 90x30cm**
Walzbleieinfassung wie vor beschrieben, jedoch Kaminkopf mit Abmessungen ca. 90 x 30 cm.

- Anschlusslänge trauf- und firstseitig ca. 90 cm
- Anschlusslänge seitlich je ca. 40 cm

Foto einzufassender Kaminkopf 90 x 30 cm:

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Menge: 1,000 St

**01.06.0070 Wandanschlussklemmprofil Al**
An aufgehenden Bauteilen hochgeführte Anschlussschenkel mit einem Klemmprofil aus Aluminium fixieren.

Das Klemmprofil muss den hochgeführten Anschlussschenkel am oberen Ende gegen Abgleiten
schützen.
Im Bereich von Höhenversetzen im Wandanschluss, ist die Anschlussbahn seitlich mit dem Klemmprofil (lotrechte Montage) zu fixieren.

Die Stoßverbindung der Klemmprofile untereinander erfolgt mit werkseitig hergestellten Verbindungstücken.

Die Befestigung des Klemmprofils erfolgt mit Schraubdübelkombinationen durch das Schichtstück, in der aufgehenden Wand. Befestigungsabstand maximal 200 mm, in höhergehende Bauteile aus Beton/Mauerwerk.

Zwischen Schraubenkopf und Klemmschiene wird eine Dichtscheibe eingelegt.

Am oberen Ende muss das Klemmprofil eine Abkantung, für das Einbringen einer Dichtstofffase von mindestens 10 mm Breite und 6 mm Dicke haben.

Technische Daten Klemmprofil:
- Strangpressprofil gelocht
- Fertigungslänge: maximal 2,50 m
- Material: Aluminium Legierung AlMgSi 05,F22
- Lochabstand: 200 mm
- Lochausführung: Langloch 8 x 12 mm
- Bauhöhe: 44 mm
- Abkantung zur Einbringung der Dichtstofffase

Technische Daten Schraubdübelkombinationen:
- Material Schraube: Edelstahl A4, rostfrei
- Schraubendurchmesser: mindestens 6 mm
- Schraubenkopf: Sechskant
- Dübeldurchmesser: 8 mm
- DiBt-Zulassung

Technische Daten Dichtscheibe:
- Material Scheibe: Edelstahl A2, rostfrei
- Scheibendurchmesser: 22 mm
- Lochdurchmesser Scheibe: 7 mm
- Elastomerdichtung aufvulkanisiert
- Dicke Elastomerdichtung: mindestens 3 mm
- Lochdurchmesser Elastomerdichtung: 5,5 mm

Die angebotenen Produkte müssen die vorbeschriebenen Mindestanforderungen erfüllen.
Menge: 15,000 m

**01.06.0080 Dichtstofffase Klemmprofil**
Liefern und Einbringen einer Dichtstofffase zwischen Abkantung Klemmprofil und Bauwerksfläche mit
einem Dichtstoff auf Basis PU-Hybrid für
den Ingenieur- und Hochbau, bis Oberkante Abkantung Klemmprofil.
Es ist eine Fugenbreite zwischen 10 und 35 mm einzuhalten und ein Breiten-Dicken-Verhältnis von 2:1.

Verarbeitung:
Bei entsprechender Untergrundvorbereitung mit für den jeweiligen Untergrund geeigneten Primer und dem Einbringen einer dicht anliegenden geschlossenzelligen PE Rundschnur wird der Fugendichtstoff in die
vorbereitete Fuge mit einer geeigneten Pistole eingebracht. Es ist darauf zu achten, dass der Dichtstoff Blasen- und Hohlraumfrei eingebracht wird und
vollflächigen Kontakt zu den Fugenflanken aufweist.

Anschließend wird die Fugenoberfläche mit einem geeigneten Glättwerkzeug oder Spachtel
abgezogen, wobei der Dichtstoff an die Haftflächen und an das Hinterfüllmaterial angedrückt werden muss. Zusätzlich ist die Oberfläche mit einem vom
Hersteller des Dichtstoffs freigegebenen
Abglättmittel zu glätten.

Technische Daten Dichtstoff:
- Chemische Basis:
  1-komponentiges Silan-Terminiertes Polymer auf Basis PU-Hybrid-Technologie, feuchtigkeitshärtend

Angeb. Fabr.: '....................................................'

Alle ergänzenden Materialien zum Dichtstoff
wie Hinterfüllmaterial, Primer, Abglättmittel sind vom Dichtstoffhersteller zu liefern.

Die Verarbeitung erfolgt nach den
Verarbeitungshinweisen des Herstellers.
Die angebotenen
Produkte müssen die zuvor beschriebenen Mindestanforderungen erfüllen.
Menge: 15,000 m

**01.06.0090 Überhangstreifen Zn 0,7mm**
Überhangstreifen aus Titanzink, walzblank, in zuvor im Mauerwerk hergestellter Nut fachgerecht montieren.

Zuschnittbis 300 mm
Metalldicke: 0,7 mm
Standardlänge: maximal 3000 mm
Kantungen: 5
Umschlag: 1

Der Überhangstreifen ist aus Tafelware zu fertigen. Die Stoßüberdeckungen sind anzureifen.
Freie Enden sind mit einem eingelöteten
Kopfstück zu verschließen.

Die Befestigung erfolgt mit Schraubdübelkombinationen und Dichtscheibe wie in Vorpositionen beschrieben, Befestigungsabstand maximal 200 mm.

Technische Daten Titanzink::
- Materialdicke: 0,7 mm
- Oberflächenqualität: walzblank

Die Abrechnung erfolgt auf Längenmaß.
Menge: 15,000 m

**01.06.0100 Kaminkopfabdeckung zweiteilig Zn 0,7mm 70x30cm**
Kaminkopfabdeckung aus Titanzink, zweiteilig, bestehend aus

- umlaufend auf der Kaminkopfoberseite montierten,  dreifach gekanteten Rand-/Halteblechen,  Zuschnitt ca. 220-250 mm, konstruktiv befestigt im Kaminmauerwerk
- Abdeckungsblech, einseitig vorgekantet und örtlich allseits ringsum in die Vorstoßbleche eingefalzt, lagesicher mit Blechkaltkleber montiert

Das saubere Ausschneiden und
aufbördeln der Öffnungslöcher im Bereich der
Abgasrohrmündungen ist in diese Position
mit einzukalkulieren.

- Abmessungen Kaminkopf: ca. 70 x 30 cm
- Materialstärke Blech: 0,7 mm
- Oberfläche: walzblank
- Zuschnitt Haltebleche: ca. 250 mm
- Zuschnitt Abdeckung: Kaminbreite/-länge  zzgl. je 2 x ca. 60 mm

Systemskizze Kaminabdeckung zweiteilig:

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
Liefern und Herstellen der
Kaminabdeckung einschließlich aller vorbeschriebenen
Materialien und Lohnkosten.

Die Abrechnung erfolgt je Stück
in fix und fertiger Arbeit.
Menge: 1,000 St

**01.06.0110 Kaminkopfabdeckung zweiteilig Zn 0,7mm 30x110cm**
Zweiteilige Abdeckung wie vor beschrieben, jedoch
Kaminkopf mit Abmessungen ca. 30 x 110 cm.
Menge: 2,000 St

**01.06.0120 Kaminkopfabdeckung zweiteilig Zn 0,7mm 90x30cm**
Zweiteilige Abdeckung wie vor beschrieben, jedoch
Kaminkopf mit Abmessungen ca. 90 x 30 cm.
Menge: 2,000 St

**01.06.0130 Gebäudeabschlusswandabdeckung Zn 0,7mm**
Abdeckung für die aufgehenden Gebäudeabschlusswände mit Kantblech aus legiertem Zink, Einzelhaften aus verzinktem Stahlblech sowie Blechkleberauftrag zwischen Blech und Maueroberseite.

Zinkabdeckung:
- Zuschnitt: ca. 400 mm
- Kantungen: 4 Stück
- Materialstärke: 0,7 mm
- Oberfläche: walzblank

Stahlhaften:
- Zuschnitt: ca. 150-200 mm
- Kantungen: 1-2 Stück
- Materialstärke: 1,0 mm
- Oberfläche: verzinkt

Abdeckung herstellen, liefern und einschließlich
Verbindungs- und Befestigungsmaterial
fachgerecht einbauen und montieren.

Systemskizze:

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
Mit einzukalkulieren, ist das Liefern und
Auftragen einer plastischen
Dichtungs- und Klebemasse auf Bitumenbasis zwischen Abdeckung und Maueroberseite
mittels entsprechender Zahnkelle/Rillenspachtel, zum Untergrundausgleich und
lagesicheren Montage.

Beispielfabrikat:
Enke Enkolit Blech-Kaltkleber

Angeb. Fabr.: '....................................................'

Die Abrechnung erfolgt im Längenmaß.
Menge: 12,000 m

#### Abschnitt 01.07 Dachabdichtung

**01.07.0010 Lichtkuppel-Kaltdachausstieg 60x90cm**
Dachausstiegskuppel im flach geneigten Dachbereich bestehend aus folgenden Bauteilen

GFK Aufsetzkranz:

- Nenngröße 60 x 90 cm
- GFK Sandwichkonstruktion
- Scharniere vormontiert
- Wassernase zum zus. Schutz vor eindringendem Wasser
- Schlagregenschürze zum Schutz des Dachbahnanschlusses
- Material: GFK
- Baustoffklasse E nach DIN EN 13501
- Farbe: RAL 9010 Reinweiß
- Uup-Wert: 1,0 W/m² K
- Höhe: 30 cm
Lichtkuppeloberteil:

- Nenngröße 60 x 90 cm
- 2-schalige hochwertige opale Kunststoffverglasung
- 2-teilige, thermisch getrennte, PVC-Rahmenkonstruktion
- stufenloser Übergang von Verglasung und PVC-Rahmen
- fest verriegelt; Öffner oder Fenstergriff leicht nachrüstbar
- Einhaltung der DIN 18234 ohne Zusatzaufwendungen möglich
- Ur-Wert: 2,3 W/m² K
- Lichtdurchgang: 77 %
- Gesamtenergiedurchgang: 88 %
- Schalldämmwert: 22 (-0; -3) dB nach DIN EN ISO 10140-2
- Driven Rain Index DRI min. 14,7 m²/s
- Baustoffklasse E nach DIN EN 13501
- Rahmenfarbe: RAL 9010 Reinweiß
Dachausstiegsbeschlag:

- bei Öffnung durch zwei Gasfedern arretiert
- Öffnungswinkel: je nach Nenngröße bis 80°
- Griff zum öffnen und Schließen
- Montiert im Aufsetzkranz und der Lichtkuppel

komplett liefern und nach Herstellereinbauanleitung, im flach geneigten Bitumendachbereich, auf Position des vorhandenen Ausstiegs, einschließlich erforderlicher Vergrößerung und Anpassung der bestehenden Öffnung, fachgerecht inklusive Verbindungs- und Befestigungsmittel einbauen.

Die umseitige Eindichtung mit Flüssigkunststoff wird in Folgepositionen separat vergütet.
Beispielfabrikat:
Lichtkuppel essertop®, 2-schalige, opale Kunststoffverglasung
GFK Aufsetzkranz essertop®
Manueller Dachausstiegsbeschlag mit Gasfedern

Angeb. Fabr.: '....................................................'
Menge: 1,000 St

**01.07.0020 Regenerationslage PYE PV 200 S5 punkt- und streifenweise befestigt**
Elastomerbitumen-Schweißbahn als Instandsetzungslage nach DIN EN 13707, auf vorhandener Bitumeabdichtung, mit hochreißfester Trägereinlage und
thermisch schnell aktivierbaren Spezialbitumenstreifen
an der Bahnenunterseite zur Ausbildung einer
funktionalen Dampfdruckausgleichsschicht,

Leistungs- und Funktionsanforderungen:
- Anwendungskurzzeichen DIN SPEC 20000-201 DO/E1 PYE PV 200 S5
- Dicke ca. 5,2 mm
- oberseitig: beschiefert
- unterseitig: folienkaschiert, THERM-Streifen
- Dampfdruckausgleichsschicht
- Trägereinlage: Polyestervlies 250g/m²
- Kaltbiegeverhalten nach DIN EN 1109: <= -30 °C
- Wärmestandfestigkeit nach DIN EN 1110: >= +105 °C
- Verhalten bei Brand von außen, im System geprüft nach DIN CEN/TS 1187 und eingestuft in BROOF(t1)
- Mindestgefälle des Untergrundes >=2%

liefern und fachgerecht, punkt- und streifenweise, gemäß Herstellervorgaben auf den Untergrund
fachgerecht verschweißen.
Längsnaht- mindestens 8 cm und
Kopfstoßüberdeckung mind. 10 cm breit, unter Verwendung
einer Andrückrolle fachgerecht
thermisch verschweißen.
Ein 45°-Eckschnitt ist an der mittleren Lage im Bereich
des T-Stoßes auszuführen. Stöße versetzt anordnen.
Beispielfabrikat:
BauderTHERM SL 500

Angeb. Fabr.: '....................................................'
Menge: 150,000 m²

**01.07.0030 Flüssigkunststoffanschluss aufgehende Bauteile**
Wandanschluss an aufgehendes Mauerwerk von
Nachbargiebel und Gebäudeabschlusswand
im flach geneigten Bitumendachbereich, mit Flüssigkunststoff und vollflächiger
Einlage aus Polyestervlies mit einer Mindestüberlappung
von 5 cm zu artgleichen
Abdichtungen und mindestens 10 cm zu anderen Abdichtungsuntergründen herstellen.
Verarbeitung gemäß Herstellerrichtlinien.
Wandanschlusshöhe 150 mm

Eigenschaften:
- Einkomponentig auf Basis PU
- Schichtstärke mind. 2,5 mm
- Verbrauch: ca. 3,0 kg/m²
- Vlieseinlage = 165 g/m² perforiertes Vlies
- Verarbeitungstemperatur: 5-45°C
- UV-, hydrolyse- und alkalibeständig
- DIN EN 13501-5, BROOF (t1)
- nach DIN 4102-7/B2
- Geprüft nach ETAG 005
- Farbe RAL 7012

Beispielfabrikat:
ALSAN Flashing Quadro

Angeb. Fabr.: '....................................................'
Menge: 16,000 m

**01.07.0040 Zulage Flüssigkunststoffeckausbildung**
Zulage zu vorbeschriebenem Flüssigkunststoffanschluss, für
die fachgerechte Ausbildung der Eckbereiche.
Menge: 8,000 St

**01.07.0050 Flüssigkunststoffanschluss Dachausstieg 60x90cm**
Anschluss an vorbeschriebene Dachausstiegs-Lichtkuppel,und Aufsatzkranz,  Anschlusshöhe mindestens 150 mm, wie folgt herstellen:

- Untergrund ggf. aufrauen, trocknen und säubern. Grundierung gemäß Grundierungsempfehlung des Herstellers..
- Ränder sowie Abgrenzungen der Flüssigkunststoffeindichtung mit Gewebeklebeband abkleben.
- Flüssigkunststoffabdichtung bis zur planmäßigen Höhe und ca. 20 cm auf die Abdichtung der Dachfläche auftragen, Verbrauch: min. 2,3 kg/m².
- Die Zuschnitte aus Polyestervlies für die Ecken und die Seitenflächen mit 5 cm Überdeckung vollflächig und hohlraumfrei einbetten. Die Überdeckungen sind an den Kontaktflächen zueinander mit Flüssigkunststoff zu belegen.
- Flüssigkunststoff auf das Vlies wie vor beschrieben auftragen, Verbrauch: min. 1,2 kg/m², Trockenschichtdicke insgesamt 2,5 mm.
- Gewebeklebeband vor dem Aushärten abziehen.

Die Abrechnung erfolgt je Stück fix und fertig eingedichteter Lichtkuppel.
Menge: 1,000 St

#### Abschnitt 01.08 Dacheindeckung

**01.08.0010 Dachziegelneueindeckung**
Dacheindeckung mit Doppelmuldenfalzziegeln auf
vorbeschriebener Lattung,  einschließlich
Breitenausgleich mit halben Dachziegeln,

- Dachziegelart: Falzziegel nach DIN EN 1304
- Deckungsart: in Reihe oder im Verband
- Deckbreite: ca. 20- 26 cm
- RDN: ≥ 25°
- Oberfläche: engobiert

Dachziegel liefern und auf die geneigten
Dachflächen aufbringen.

Beispielfabrikat:
Jacobi-Walther, Nelskamp, Erlus, Braas,
Creaton, Röben, etc..

Angeb. Fabr.: '....................................................'
Menge: 80,000 m²

**01.08.0020 Windsogsicherung und -berechnung**
Dachziegelverklammerung liefern und entsprechend
der Fachregeln des deutschen Dachdeckerhandwerks
in den
First-, Ortgang-, Trauf-, Kehl- und Gratbereichen sowie Dachinnenfläche,
im jeweils berechneten Verlegeraster einbauen.
Hinweis
Die Windsogberechnung ist
Bestandteil dieser Position und mit einzukalkulieren. Sie dient im Schadensfall zur Vorlage beim Gebäude- und Haftpflichtversicherer und ist spätestens mit der Schlussrechnung einzureichen.
Menge: 80,000 m²

**01.08.0030 Zulage Lüfterziegel**
Lüfterziegel, passend zur Dacheindeckung, liefern
und als Zulage zur Flächendeckung eindecken.

Lüftungsquerschnitt: 8,0 cm².
Menge: 20,000 St

**01.08.0040 Andeckarbeiten Einbauteile**
Im Bereich der Dacheinbauten, seitlichen Wandanschlüsse, etc. die Dachziegel nach Erfordernis sauber zuschneiden und
fachgerecht beidecken.
Abschnitte sind aufzuladen, abzutransportieren und inkl. Transport- und Entsorgungskosten
fachgerecht zu entsorgen.

Die Abrechnung erfolgt auf Längenmaß.
Menge: 8,000 m

**01.08.0050 Trockenfirst mit Rollenlüfterband**
Firstausbildung mit Lüfterband und Firstziegel.
Alu-Rollenlüfterband und Firsthauben passend zur vorbeschriebenen
Eindeckung, liefern und als
oberen Abschluss auf der Unterkonstruktion
verlegen und mit entsprechendem Systemzubehör wie Klammern und Schrauben in
korrosionsgeschützter
Ausführung fachgerecht auf
vorbeschriebener Firstlattung
sturmsicher montieren.
Menge: 17,000 m

**01.08.0060 Sicherheitsdachhaken TypA VSt**
*** Bedarfsposition ohne GB
Sicherheitsdachhaken Typ A, aus feuerverzinktem
Stahl 30/6 mm, für Dachziegel, mit
Verkröpfung ca. 45 mm, DGUV-geprüft und
zugelassen als Leiterhaken nach
DIN EN 517 Typ A, liefern und
einschließlich Befestigungsmittel fachgerecht in
die Dachfläche einbauen.
Menge: 10,000 St

**01.08.0070 Sanitärlüfter Keramik DN125**
Keramisches Sanitärlüfter-System Ton
NW 125 mm in Form und Farbe passend zur
Flächendeckung, inklusive Flexschlauch
mit Reduzierung, liefern und fachgerecht an alle Funktionsschichten luftdicht und regensicher
anschließen und einbauen.

Angeb. Fabr.: '....................................................'
Menge: 2,000 St

**01.08.0080 Dachausstieg VSt 450x550mm**
Dachausstiegsfenster aus verzinktem Stahl, passend zur Eindeckung,
Größe ca. 450 x 550 mm, mit Einfachverglasung aus
Einscheiben-Sicherheitsglas, Zulassung als Schornsteinfegerausstieg, hagelsicher,
liefern und
fachgerecht gemäß Herstellervorschrift einbauen.
einschließlich aller nötigen Ausschnitte.
Ausführung wie vor beschrieben,
seitlich zu öffnen, verzinkt und farbbeschichtet
anthrazit.
Menge: 1,000 St

**01.08.0090 Steigtritt mit Grundplatte Al**
Steigtritt einschließlich Grundplatte aus Aluminium,
pulverbeschichtet im Farbton der Dacheindeckung,
geprüft nach DIN EN 516,
liefern und gemäß Herstellervorschrift
und DIN 18160-5 in vorstehende Deckung einbauen.

Angeb. Fabr.: '....................................................'
Menge: 2,000 St

**01.08.0100 Kurzrost mit Grundplatten Al 46cm**
Laufrost aus Aluminium, Länge ca. 46 cm, einschließlich zwei Grundplatten pulverbeschichtet im Farbton der Dacheindeckung,
geprüft nach DIN EN 516,
liefern und gemäß Herstellervorschrift und DIN 18160-5 in vorstehende Deckung einbauen.

Angeb. Fabr.: '....................................................'
Menge: 1,000 St

**01.08.0110 Laufrost mit Grundplatten Al**
Laufrost aus Aluminium, Einzellängen ca. 80 cm, einschließlich Grundplatten pulverbeschichtet im Farbton der Dacheindeckung,
geprüft nach DIN EN 516,
liefern und gemäß Herstellervorschrift und DIN 18160-5 in vorstehende Deckung einbauen.
Menge: 17,000 m

**01.08.0120 Reservedachziegel**
Menge: 5,000 St

**01.08.0130 1/2 Reservedachziegel**
Menge: 2,000 St

#### Abschnitt 01.09 Stundenlohnarbeiten

*Hinweis*
Hinweis Stundenlohnarbeiten

Unvorhersehbare, für das Gesamtwerk jedoch erforderlich werdende Stundenlohnarbeiten nach ausdrücklicher Anordnung durch die Bauleitung.

Über alle Stundenlohnarbeiten hat der Bieter einen Stundenrapport (inkl. Ort, Datum, ausgeführter Tätigkeit, Personenbezeichnung, etc.) zu führen und der Bauleitung unaufgefordert zu übermitteln.

Erklärung des Bieters:

Ich/Wir erkläre(n) hiermit, dass die von mir/uns angebotenen Stundenverrechnungssätze unter Beachtung der preisrechtlichen Vorschriften ermittelt wurden und unabhängig von der Anzahl der abgerechneten Stunden gelten.

......................................................................................................
(Ort, Datum)

......................................................................................................
(Firmenstempel, Unterschrift des Bieters)

**01.09.0010 Meister**
*** Stundenlohnarbeiten
*** Bedarfsposition ohne GB
Stunden eines Meisters, einschließlich aller Zuschläge.
Menge: 2,000 Std

**01.09.0020 Facharbeiter**
*** Stundenlohnarbeiten
Stunden eines Facharbeiters, einschließlich aller Zuschläge.
Menge: 10,000 Std

**01.09.0030 Helfer**
*** Stundenlohnarbeiten
Stunden eines Helfers, einschließlich aller Zuschläge.
Menge: 10,000 Std
